# A30, A31; Risse- und Fugensanierung 2026-2028 AM Schüttorf
Angebotsaufforderung (GAEB 90, DA83)
Eröffnung: 02.07.25 00:00
Ende der Zuschlagsfrist: 30.07.26
Währung: EUR
Auftraggeber: Autobahn GmbH des Bundes

## Risse- und Fugensanierung 2026-2028 AM S
Datum: 17.04.26

### Abschnitt 00 A 31 Abs. 81 bis 94,5 ; A 30 Abs. 0,00 bis 28,5

*Hinweis*
Alle Arbeiten sind auf nicht zusammenhängenden
Teilflächen (einzelne Risse) und in den wenigsten
Fällen zeitlich zusammenhängend auszuführen.
Siehe Leistungstabelle.

#### Unterabschnitt 00.00 Baustelleneinrichtung, -räumung

*Hinweis*
Die Arbeitszeiten (siehe Baubeschreibung) und der
Reiseperiodenkalender sind entsprechend zu
berücksichtigen. Die verschiedenen Bauabläufe und ggfs.
mehrfache Transport- und Einrichtungskosten sind in die
entsprechenden Einheitspreise einzurechnen.

**00.00.0001 Baustelle einrichten Dies.LV-Abschn.*Zufahrt vorh.**
StL-Nr. 21910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Zuordnung: 101

**00.00.0002 Baustelle räumen Dies. LV-Abschn.**
StL-Nr. 21910111202
Baustelle von allen Geräten, Anlagen, Einrichtungen und
dgl. räumen. Benutzte Flächen und Wege entsprechend dem
ursprünglichen Zustand herrichten. Soweit nicht für
bestimmte Leistungen für das Räumen der Baustelle gesonderte Positionen im Leistungsverzeichnis enthalten
sind, gilt die Pauschale
für alle Leistungen dieses Abschnittes des Leistungsverzeichnisses.
Menge: 1,000 Psch
Zuordnung: 101

#### Unterabschnitt 00.01 Verkehrssicherung

**00.01.0001 Sicherung nach Vzplan Nr. 1 Sperrung Überholfahrstreifen**
Einrichten der Verkehrsführung in eine Fahrtrichtung
nach beiliegendem Verkehrszeichenplan Nr. 1
Sperrung Überholfahrstreifen

Arbeitsstelle von kürzerer Dauer (nur bei Tageslicht!).
Verkehrsführung jeden Tag auf- und abbauen.
Einschließlich Vorwarneinrichtungen.

2 Vorwarntafeln; min. 2 VZ 274 in LED-Technik
und blinkender Ankündigungspfeil.
Fahrbare Absperrtafeln sind nur als VZ 616 in großer
Ausführung und angekuppelt am Zugfahrzeug zulässig.
Hierfür sind als Zugfahrzeuge nur LKW mit einem
tatsächlichen Gesamtgewicht von mind. 7,49 t erlaubt.

Das Aufstellen von erforderlichen Verkehrsführungsplänen sowie das Einholen der verkehrsrechtlichen
Anordnung ist Sache des AN und wird nicht gesondert
vergütet. Die Angaben in der Baubeschreibung sind zu
beachten!
Menge: 1,000 Psch

**00.01.0002 Sicherung nach Vzplan Nr. 2 Sperrung Hauptfahrstreifen**
Einrichten der Verkehrsführung nach beiliegendem
Verkehrszeichenplan Nr. 2
Sperrung Hauptfahrstreifen

Arbeitsstelle von kürzerer Dauer (nur bei Tageslicht!).
Verkehrsführung jeden Tag auf- und abbauen.
Einschließlich Vorwarneinrichtungen.

2 Vorwarntafeln; 2 VZ 274 in LED-Technik
und blinkender Ankündigungspfeil.
Fahrbare Absperrtafeln sind nur als VZ 616 in großer
Ausführung und angekuppelt am Zugfahrzeug zulässig.
Hierfür sind als Zugfahrzeuge nur LKW mit einem
tatsächlichen Gesamtgewicht von mind. 7,49 t erlaubt.

Das Aufstellen von erforderlichen Verkehrsführungsplänen sowie das Einholen der verkehrsrechtlichen
Anordnung ist Sache des AN und wird nicht gesondert
vergütet. Die Angaben in der Baubeschreibung sind zu
beachten!
Menge: 1,000 Psch

**00.01.0003 Sicherung nach Vzplan Nr. 01 Sperrung Auffahrt**
Einrichten der Verkehrsführung nach beiliegendem
Verkehrszeichenplan Sperrung Auffahrt

Arbeitsstelle von kürzerer Dauer (nur bei Tageslicht!).
Verkehrsführung jeden Tag auf- und abbauen.

Das Aufstellen von erforderlichen Verkehrsführungsplänen sowie das Einholen der verkehrsrechtlichen
Anordnung einschließlich der anfallenden Gebühren ist
Sache des AN und wird nicht gesondert vergütet.
Die Angaben in der Baubeschreibung sind zu beachten!
Menge: 1,000 Psch

#### Unterabschnitt 00.02 Rissesanierung - Asphalt

**00.02.0001 Riss in Asphaltdeckschicht behand.**
Riss in Asphaltdeckschicht behandeln (HPS Verfahren).
Riss mit Heißdruckluftlanze trocknen und reinigen. Riss
abdecken.
Einzellängen 0,5 bis 100,00 m.
Rissspalttiefe '2 bis 40 mm '
Rissspaltbreite '2 - 25 mm '
Rissraum verfüllen mit heiß verarbeitbarer Rissmasse,
einschließlich zugehörigem und zuvor aufgetragenem Voranstrichmittel.
Abdeckstreifen bis 50 mm Breite und 2 mm Dicke mit heiß
verarbeitbarer Rissmasse herstellen.
Zur Erzielung einer ausreichenden Griffigkeit ist die
noch heiße Fugen- oder Rissmasse gleichmäßig und
vollflächig mit vorbituminirtem Abstreumaterial der
Lieferkörnung 1/3 mit PSV angegeben (48) abzustreuen.
Nicht gebundenes Abstreumaterial ist vor der
Verkehrsfreigabe zu entfernen.
Menge: 67500,000 m
Zuordnung: 113

**00.02.0002 Riss in Asphaltdeckschicht behand.**
Riss in Asphaltdeckschicht behandeln.
Riss durch Naht-Remix-Verfahren sanieren
Anfallende Ausbaustoffe nach Wahl des AN verwerten.
Der Einheitspreis umfasst sämtliche Arbeiten, Stoffe,
Geräte und Nebenleistungen, die für die vollständige
und fachgerechte Ausführung des Naht-Remix-Verfahrens
erforderlich sind, insbesondere:

- Erwärmen des vorhandenen Asphaltaufbaus im
 Nahtbereich mittels Infrarot- oder Heißlufttechnik
gemäß ZTV Asphalt-StB
- Auflockern und Remixen der Deckschicht und - sofern
erforderlich - der oberen Binderschicht beidseitig der
Naht
- Zugabe von Asphaltmischgut nach TL Asphalt-StB
07/13,(hier SMA 11 S) angepasst an Art und
Zusammensetzung des Bestandsasphalts
- Homogenes Mischen von Alt- und Neumaterial zur
Wiederherstellung der geforderten Schichtstruktur
- Profilgerechter Einbau und Verdichtung der remixten
Asphaltmasse
- Herstellung eines dichten, hohlraumarmen und
kraftschlüssigen Anschlusses an den Bestand

Die Remixtiefe beträgt mindestens die Deckschichtdicke.

Die Arbeiten sind nur bei geeigneter Witterung und
ausreichender Mischgut- und Unterlagetemperatur
zulässig
Vor Remixen ist der Nahtbereich zu reinigen und von
Fremdstoffen zu befreien
Der Einbau erfolgt höhen- und profilgerecht gemäß den
Anforderungen der ZTV Asphalt-StB
Verdichtung mit geeigneten Geräten bis zur
vollständigen Dichtheit
Übergänge sind nahtlos, ohne sichtbare Entmischungen,
Poren oder Materialanhäufungen herzustellen
Menge: 500,000 m
Zuordnung: 113

**00.02.0003 Riss in Asphaltdeckschicht.**
Riss in Asphaltdeckschicht behandeln (FHPS Verfahren).
Riss durch Fräsen aufweiten, verfüllen und
abdecken.Anfallende Ausbaustoffe nach Wahl des AN
verwerten.
Einzellängen '2 bis 100 m '
Rissspalttiefe '2 bis 40 mm '
Rissspaltbreite '2 - 25 mm'
Rissraum verfüllen mit heiß verarbeitbarer Rissmasse,
einschließlich zugehörigem und zuvor aufgetragenem
Voranstrichmiel.
Abdeckstreifen bis 50 mm Breite und 2 mm Dicke mit heiß
 verarbeitbarer Rissmasse herstellen. Zur Erzielung
einer ausreichenden Griffigkeit ist die noch heiße
Fugen- oder Rissmasse gleichmäßig und vollflächig mit
einem vorbituminirtem Abstreumaterial der Lieferkörnung
1/3 mit PSV angegeben (48) ab zu streuen und
anzudrücken. Nicht gebundenes Abstreumaterial ist vor
der Verkehrsfreigabe zu entfernen
Menge: 18000,000 m

**00.02.0004 Probegefäß liefern 5-l-Blecheimer*Mithilfe Kprüf.**
StL-Nr. 21910171221
Probegefäß zur Aufnahme von Baustoffproben, für Kontrollprüfungen und für Rückstellproben des AG liefern.
Probegefäß = sauberer 5-l-Blecheimer mit dicht schließendem Deckel.
Mithilfe bei der Probennahme im Baubereich nach Angaben
des AG.
Menge: 10,000 St
Zuordnung: 101

#### Unterabschnitt 00.03 Rissesanierung - Beton

**00.03.0001 Riss in Betonplatten bahand.**
Riss in Asphaltdeckschicht behandeln (FHPS Verfahren).
Riss durch Fräsen aufweiten, verfüllen und
abdecken.Anfallende Ausbaustoffe nach Wahl des AN
verwerten.
Einzellängen '2 bis 100 m '
Rissspalttiefe 'bis 40 mm '
Rissspaltbreite '2 - 25 mm'
Rissraum verfüllen mit heiß verarbeitbarer Rissmasse,
einschließlich zugehörigem und zuvor aufgetragenem
Voranstrichmiel.
Abdeckstreifen bis 50 mm Breite und 2 mm Dicke mit heiß
 verarbeitbarer Rissmasse herstellen. Zur Erzielung
einer ausreichenden Griffigkeit ist die noch heiße
Fugen- oder Rissmasse gleichmäßig und vollflächig mit
einem vorbituminirtem Abstreumaterial der Lieferkörnung
1/3 mit PSV angegeben (48) ab zu streuen und
anzudrücken. Nicht gebundenes Abstreumaterial ist vor
der Verkehrsfreigabe zu entfernen
Menge: 26310,000 m

USt %: 19,00
